# AM Osnabrück - Sanierung Betriebsgebäude
Angebotsaufforderung (GAEB DA XML 3.2, DA83)
Projekt: A-09759-00
Währung: EUR
Vergabeart: Öffentliche Ausschreibung
Eröffnung: 19.05.2026 00:00:00
Ende der Zuschlagsfrist: 17.08.2026
Abgabeort: Kreis Unna  ; Friedrich-Ebert-Straße 17  ; 59425 Unna
Ausführungsbeginn: 03.08.2020
Ausführungsende: 20.08.2021
Auftraggeber: Autobahn GmbH des Bundes, Niederlassung Westfalen (Hamm), Autobahn GmbH-NL Westfalen-Otto-Krafft-Pl. 8-59065 Hamm, Otto-Krafft-Platz 8, 59065 Hamm, Telefon 02381912-0
Erstellt mit: GXML Toolbox V3.3 R20230829, iTWO_64 V25.0.650, 29.05.2026

## 13 Lüftungstechnik Altbau
Datum: 29.05.2026

### Titel 01 RLT-Gerät und Zubehör

*Hinweis: Lüftungsanlage 1+2*

**01.0001 Zentrales Lüftungsgerät mit Wärmerückgewinnung**
Zentrales Lüftungsgerät mit Wärmerückgewinnung

Zentralgerät für die Montage in Zwischenwände und abgehängte Decken
Abgänge 4 x DN 125 mm
Hocheffizienter Enthalpie-Wärmetauscher
Druckbeständige und hocheffiziente ec-Radial-Motoren für hohe Volumenströme
Austauschbare Filter der Klassen ISO ePM1 ? 55% und ISO ePM1  80% verfügbar
Bedienbarkeit mit mehreren Steuerungen  (Universalsteuerung mit Feuchte-/Temperaturregelung, Universalsteuerung mit Funkkommunikation, Komfort-/Automatiksteuerung mit Feuchte-/Temperaturregelung, Komfort-/Automatiksteuerung mit Funkkommunikation)
Entspricht EU-Verordnung Nr. 1254/2014 Energieeffizienzklasse A
Vorheizregister und Luftverteilsystem müssen bauseits gestellt werden

Wärmebereitstellungsgrade:
Max. Wärmebereitstellungsgrad: 95 %
Max. Wärmebereitstellungsgrad92 % (75 m³/h),
nach EN 13141-7:87% (100 m³/h),
  85% (125 m³/h)
Max. Wärmebereitstellungsgrad
nach PHI:  83%

Technische Daten:
Volumenstrom pro Gerät: max. 125 m³/h (stufenlos)
Schallleistungspegel LW:45 dB(A)
Max. Leistungsaufnahme: 52 W
Spezifische Leistungsaufnahme
(SPI) bei 50 Pa:0,3 W/m³/h
Spannungsversorgung: 100-240 V / 50/60 Hz
Externe u. interne Leckage: Klasse A1
Schutzklasse:
Schutzart:  IP 22

Maße (H x B x T):805 x 555 x 190 mm
Gewicht:  24 kg

angebotenes
Fabrikat: '.........'

Typ: '.........'

Liefern und Montieren
Menge: 2,000 St

**01.0002 Bedienelement für v.g. RLT-Anlage**
Bedienelement für v.g. RLT-Anlage
Hintergrundbeleuchtetes Display mit 4 Zeilen a 20 Zeichen. Das Menüsystem des Displays wird über sieben Tasten bedient.
Auf der Vorderseite befinden sich zwei LEDs: Eine Alarm-LED und eine LED für den Eingabemodus.
Das Bedienelement wird standardmäßig mit einem Kabel (5 m lang) geliefert. Optional stehen Kabellängen von 10 m und 20 m zur Verfügung. Die maximale Anschlusslänge beträgt 100 m.
Das Bedienelement ist für die Montage an der Wand ausgelegt. Alternativ kann es auch mittels Magnetstreifen am Gerätegehäuse befestigt werden. Schutzart IP30.

angebotenes
Fabrikat: '.........'

Typ: '.........'

Liefern und Montieren
Menge: 1,000 Stck

**01.0003 Komfortsteuerung für v.g. dezentrales Lüftungsgerät**
Komfortsteuerung, inklusive tiefer Elektronikdose für den waagerechten Einbau in Hohlwandkonstruktionen und Massivwänden
Direkter Betrieb von bis zu vier v.g. dezentrale Lüftungsgeräte
Weitere Geräte sind über zusätzlich angebundene Steuerungen steuerbar (separates Netzteil notwendig)
Drei Schalteingänge für zusätzliche Koppelung mit Bedienschaltern

Anzeige aller Eingaben erfolgt über das stromsparende E-Ink-Display
Integrierter Feuchte- und Temperatursensor mit Grenzwertsteuerung aller jeweils verfügbaren Lüfterstufen
Optionaler CO2-Sensor zur kombinierten oder alleinigen Grenzwertsteuerung in Kombination mit dem Feuchte- und Temperatursensor
Grenzwerteinstellungen manuell oder automatisch konfigurierbar
Konfiguration des Bedienteils per Planungscode oder manuell per intuitive Menüführung
Einschränkung der Bedienbarkeit durch sog. Vermieterschutz (z.B. Deaktivierung bestimmter Funktionen zum Bauten- und Feuchtigkeitsschutz)
Tägliche Komfortzeitpläne zur Erstellung individueller Lüftungssteuerungen in Zeitabhängigkeiten
Schnellzugriffe auf alle Grundfunktionen der Lüftertypen (Abwesenheitsmodus, Partymodus, Nachtmodus, Querlüften, Sommerlüften) per Touch-Bedienfeld
Anzeige von bestimmten Ereignissen, wie Filterwechseln oder Fehlermeldungen
USB-Schnittstelle für Export aufgezeichneter Lüftungsdaten, Software-Updates und Sprachänderungen
Empfohlene Einbauhöhe: 1,4 - 1,6 m

Technische Daten:
Gerätespannung: 12 V DC SELV
Versorgungsspannung: 100-240 V AC 50-60Hz
Schutzart:  IP20

Maße (H x B x T):155 x 97 x 20 mm

Liefern und Montieren
Menge: 2,000 Stck

**01.0004 Siphon zur Ableitung des Kondensats**
Siphon zur Ableitung des Kondensats in RLT-Geräten oder Kühlern mit Über- oder Unterdruck gegenüber der Umgebung.
Selbstfüllend und selbstschließend, mit Schwimmerkugel als Rückschlagventil.
Schraubdeckel zu Revisionszwecken.
Geeignet für einen max. Unterdruck/Überdruck von  +/- 600 Pa
Anschlussdurchmesser: 40 mm

Liefern und Montieren
Menge: 2,000 Stck

**01.0005 Ersatzfilter**
Ersatzfilterpack (2 Stück), für v.g. dezentrales Lüftungsgerät, Filterklasse F7 ePM1 55%

Liefern und Montieren
Menge: 2,000 Stck

**01.0006 Montage des v.g. Lüftungsgerätes/Register**
*** Pauschalposition
Montage des v.g. Lüftungsgerätes einschl. Register
Das v.g. Lüftungsgerät wie vor beschrieben
ist entsprechend den baulichen Gegebenheiten unter der Decke im Vorraum WC H im Erdgeschoss des Gebäudes zu transportieren, aufzustellen und anzuschließen.
Lüftungsgerät vollständig mit allen Anbauteilen und der Verkleidung montieren, mit den Kondensatleitungen und den Lüftungskanälen verbinden einschl. Herstellen des elektrischen Anschlusses des Lüftungsgerätes.

Hierfür anfallende Arbeiten und Maßnahmen wie z.B. Gerät in Einzelteile zerlegen, Hilfskonstruktionen, zusätzliches Personal usw. sind in den Einheitspreis einzukalkulieren.
Die Gerätegrundbeschreibung ist zu berücksichtigen.

Hinweis:
Das Lüftungsgerät ist unter der Decke zu montieren

Liefern und Montieren
Menge: 2,000 Psch

*Hinweis: Lüftungsanlage 3+4*

**01.0007 Hocheffizientes dezentrales (raumweises) Lüftungsgerät**
Hocheffizientes dezentrales (raumweises) Lüftungsgerät mit regenerativem Wärmetauscher
Einbau in einen Rundkanal mit Ø 160 mm
Besteht aus einem polymerbasierten Drehwinkel-Wärmetauscher, EPP- Schaumgehäuse, Wärmedämmung, ISO Coarse >45% Filter und einem hocheffizienten ec-Motor
Wärmetauscher ist zu 100% recyclingfähig
Optional sind zusätzliche Schallschutz- sowie Windschutzmaßnahmen und Fein-/Pollenfilter erhältlich
Ansteuerung über 5/UNI-FT, 5SC-FT, 5/UNI-RF, 5/SC-RF, 5/GS, TAC, KNX und Smart-Home möglich
Mit allgemeiner bauaufsichtlicher Zulassung (abZ) nach DIBt Z-51.3-455
Entspricht den Anforderungen der EN13141-8 mit Stördruckempfindlichkeit bis Klasse S1
Entspricht EU-Verordnung 1254/2014 Energieeffizienzklasse A+

Wärmebereitstellungsgrade:
maximal:  97%
nach EU (EN 13141-8):96% (20m³/h)
  90% (40m³/h)
  85% (60m³/h)
nach abZ DIBt:89% (40m³/h)
  91% (40m³/h)*
  83% (60m³/h)
  85% (60m³/h)*
*inkl. Wandeinbaugehäuse 9/MRD zur Isolierung des Rundkanals

Technische Daten:
Volumenstrom (Gerätepaar):5 - 60 m³/h
Schallleistungspegel LW:18 - 56 dB(A)
Schalldruckpegel 1 m Abstand: 10 - 48 dB(A)
Schalldruckpegel 3 m Abstand: 3 - 39 dB(A)
Max. Normschallpegeldifferenz Dn,e,w 67 dB
Leistungsaufnahme: 0,4 - 3,3 W
Spezifische Leistungsaufnahme: 0,11 W/m³/h(Gerätepaar)
Spannungsversorgung: 12 V DC SELV
Schutzklasse: III
Schutzart:  IP 20

Kernbohrung: 162 mm
Mindesteinbaulänge: 280 mm

Liefern und Montieren
Menge: 2,000 Stck

**01.0008 Komfortsteuerung für vorher genanntes dezentrales Lüftungsgerät**
Komfortsteuerung, inklusive tiefer Elektronikdose für den waagerechten Einbau in Hohlwandkonstruktionen und Massivwänden
Direkter Betrieb von bis zu vier v.g. dezentrale Lüftungsgeräte
Weitere Geräte sind über zusätzlich angebundene 5/UNI-FT steuerbar (separates Netzteil notwendig)
Drei Schalteingänge für zusätzliche Koppelung mit Bedienschaltern

Anzeige aller Eingaben erfolgt über das stromsparende E-Ink-Display
Integrierter Feuchte- und Temperatursensor mit Grenzwertsteuerung aller jeweils verfügbaren Lüfterstufen
Optionaler CO2-Sensor zur kombinierten oder alleinigen Grenzwertsteuerung in Kombination mit dem Feuchte- und Temperatursensor
Grenzwerteinstellungen manuell oder automatisch konfigurierbar
Konfiguration des Bedienteils per Planungscode oder manuell per intuitive Menüführung
Einschränkung der Bedienbarkeit durch sog. Vermieterschutz (z.B. Deaktivierung bestimmter Funktionen zum Bauten- und Feuchtigkeitsschutz)
Tägliche Komfortzeitpläne zur Erstellung individueller Lüftungssteuerungen in Zeitabhängigkeiten
Schnellzugriffe auf alle Grundfunktionen der Lüftertypen (Abwesenheitsmodus, Partymodus, Nachtmodus, Querlüften, Sommerlüften) per Touch-Bedienfeld
Anzeige von bestimmten Ereignissen, wie Filterwechseln oder Fehlermeldungen
USB-Schnittstelle für Export aufgezeichneter Lüftungsdaten, Software-Updates und Sprachänderungen
Empfohlene Einbauhöhe: 1,4 - 1,6 m

Technische Daten:
Gerätespannung: 12 V DC SELV
Versorgungsspannung: 100-240 V AC 50-60Hz
Schutzart:  IP20

Maße (H x B x T):155 x 97 x 20 mm

Liefern und Montieren
Menge: 1,000 Stck

**01.0009 Montage des vorher genannten Lüftungsgerätes/Register**
*** Pauschalposition
Montage des vorher genannten Lüftungsgerätes einschließlich Register
Das vorher genannte Lüftungsgerät wie vor beschrieben
ist entsprechend den baulichen Gegebenheiten unter der Decke im Vorraum WC H im Erdgeschoss des Gebäudes zu transportieren, aufzustellen und anzuschließen.
Lüftungsgerät vollständig mit allen Anbauteilen und der Verkleidung montieren, mit den Kondensatleitungen und den Lüftungskanälen verbinden einschl. Herstellen des elektrischen Anschlusses des Lüftungsgerätes.

Hierfür anfallende Arbeiten und Maßnahmen wie z.B. Gerät in Einzelteile zerlegen, Hilfskonstruktionen, zusätzliches Personal usw. sind in den Einheitspreis einzukalkulieren.
Die Gerätegrundbeschreibung ist zu berücksichtigen.

Hinweis:
Das Lüftungsgerät ist unter der Decke zu montieren

Liefern und Montieren
Menge: 2,000 Psch

**01.0010 Profilstahlkonstruktion**
Profilstahlkonstruktion
in verzinkt für die Montage der RLT-Geräte und Zubehör für Sonderkonstruktionen.

Abrechnung mit den Einheitsgewichten der zutreffenden DIN-Normen.

Liefern und Montieren
Menge: 100,000 kg

### Titel 02 Luftauslässe und Zubehör

**02.0001 Zuluftventil DN 100**
Tellerventile in runder Ausführung, als Zuluftdurchlass vorzugsweise für kleine Räume. Zum Einbau in Wände und abgehängte Decken aller Art. Einbaufertige Komponente, bestehend aus dem Ventilgehäuse mit Traverse, Ventilteller mit Gewindespindel sowie einem Einbaurahmen. Ventilteller zum Volumenstromabgleich drehbar. Einstellung mit Kontermutter gesichert. Anschlussstutzen, passend für Luftleitungen nach EN 1506 oder EN 13180. Schallleistungspegel des Strömungsgeräusches gemessen nach EN ISO 5135.

BESONDERE MERKMALE
-  Stufenloser Volumenstromabgleich durch Drehen des Ventiltellers
-  Einfacher Einbau

MATERIALIEN UND OBERFLÄCHEN
-  Ventilgehäuse und Ventilteller aus verzinktem Stahlblech
-  Einbaurahmen, Traverse, Gewindespindel und Kontermutter aus verzinktem Stahl
-  Dichtung aus Schaumstoff
-  Ventilgehäuse und Ventilteller pulverbeschichtet RAL 9010, reinweiß
einschl. Koordination und Abstimmung mit dem Trockenbauer für den gemeinsamen bzw. abgestimmten Einbau der Luftauslässe.
DN 100
angebotenes
Fabrikat: '.........'

Typ: '.........'

Liefern und Montieren
Menge: 2,000 St

**02.0002 Zuluftventil DN 125**
Tellerventile in runder Ausführung, als Zuluftdurchlass vorzugsweise für kleine Räume. Zum Einbau in Wände und abgehängte Decken aller Art. Einbaufertige Komponente, bestehend aus dem Ventilgehäuse mit Traverse, Ventilteller mit Gewindespindel sowie einem Einbaurahmen. Ventilteller zum Volumenstromabgleich drehbar. Einstellung mit Kontermutter gesichert. Anschlussstutzen, passend für Luftleitungen nach EN 1506 oder EN 13180. Schallleistungspegel des Strömungsgeräusches gemessen nach EN ISO 5135.

BESONDERE MERKMALE
-  Stufenloser Volumenstromabgleich durch Drehen des Ventiltellers
-  Einfacher Einbau

MATERIALIEN UND OBERFLÄCHEN
-  Ventilgehäuse und Ventilteller aus verzinktem Stahlblech
-  Einbaurahmen, Traverse, Gewindespindel und Kontermutter aus verzinktem Stahl
-  Dichtung aus Schaumstoff(6)
-  Ventilgehäuse und Ventilteller pulverbeschichtet(5) RAL 9010, reinweiß

einschl. Koordination und Abstimmung mit dem Trockenbauer für den gemeinsamen bzw. abgestimmten Einbau der Luftauslässe.
DN 125
angebotenes
Fabrikat: '.........'

Typ: '.........'

Liefern und Montieren
Menge: 4,000 St

**02.0003 Abluftventil DN 100**
Tellerventile in runder Ausführung, als Abluftdurchlass vorzugsweise für kleine Räume. Zum Einbau in Wände und abgehängte Decken. Einbaufertige Komponente, bestehend aus dem Ventilgehäuse mit Traverse, dem Ventilteller mit Gewindespindel sowie einem Einbaurahmen. Ventilteller zum Volumenstromabgleich drehbar. Einstellung mit Kontermutter gesichert. Anschlussstutzen, passend für Luftleitungen nach EN 1506 oder EN 13180. Schallleistungspegel des Strömungsgeräusches gemessen nach EN ISO 5135.

BESONDERE MERKMALE
-  Stufenloser Volumenstromabgleich durch Drehen des Ventiltellers
-  Einfacher Einbau

MATERIALIEN UND OBERFLÄCHEN
-  Ventilgehäuse und Ventilteller aus verzinktem Stahlblech
-  Einbaurahmen, Traverse, Gewindespindel und Kontermutter aus verzinktem Stahl
-  Dichtung aus Schaumstoff
-  Ventilgehäuse und Ventilteller pulverbeschichtet RAL 9010, reinweiß

einschl. Koordination und Abstimmung mit dem Trockenbauer für den gemeinsamen bzw. abgestimmten Einbau der Luftauslässe.
DN 100
angebotenes
Fabrikat: '.........'

Typ: '.........'

Liefern und Montieren
Menge: 2,000 St

**02.0004 Abluftventil DN 125**
Tellerventile in runder Ausführung, als Abluftdurchlass vorzugsweise für kleine Räume. Zum Einbau in Wände und abgehängte Decken. Einbaufertige Komponente, bestehend aus dem Ventilgehäuse mit Traverse, dem Ventilteller mit Gewindespindel sowie einem Einbaurahmen. Ventilteller zum Volumenstromabgleich drehbar. Einstellung mit Kontermutter gesichert. Anschlussstutzen, passend für Luftleitungen nach EN 1506 oder EN 13180. Schallleistungspegel des Strömungsgeräusches gemessen nach EN ISO 5135.

BESONDERE MERKMALE
-  Stufenloser Volumenstromabgleich durch Drehen des Ventiltellers
-  Einfacher Einbau

MATERIALIEN UND OBERFLÄCHEN
-  Ventilgehäuse und Ventilteller aus verzinktem Stahlblech
-  Einbaurahmen, Traverse, Gewindespindel und Kontermutter aus verzinktem Stahl
-  Dichtung aus Schaumstoff
-  Ventilgehäuse und Ventilteller pulverbeschichtet RAL 9010, reinweiß

einschl. Koordination und Abstimmung mit dem Trockenbauer für den gemeinsamen bzw. abgestimmten Einbau der Luftauslässe.
DN 125
angebotenes
Fabrikat: '.........'

Typ: '.........'

Liefern und Montieren
Menge: 4,000 St

**02.0005 Dachdurchführung Flachdach Di 160 mm**
Doppeldachdurchführung
für Flachdach für rundes wärmegedämmtes Lüftungsrohr
mit umlaufendem Aufnahmekragen mm für Lastaufnahme - geschweißte Ausführung.
Material: Stahl verzinkt

innenliegender Durchmesser
Abmessung: 160 mm
außenliegender Durchmesser
Abmessung: 250 mm

für Kernbohrung im Dach Durchmesser D250

Höhe über Dach: 600 mm
Höhe gesamt: 1100 mm
Dachform: Flachdach
Durchführungen jeweils isoliert (max. 50 mm) gegen Kondenswasserbildung mit Klebeflansch für Anarbeiten der Dachabdichtung einschl. Koordination und Abstimmung mit dem Dachdecker für den gemeinsamen bzw. abgestimmten Einbau der Dachdurchführungen

Hinweis:
Die Dachdurchführung ist mit einer oberen und einer unteren Abdichtung zu bestellen.
Aufbau Dach:

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Abklebung mittels Bitumenbahn

das Gesamtkonstrukt aus Dachdurchführung, unten genannten Ausblasbogen und Adapter soll insgesamt von der Auslass/Einlassöfnung mind. 1 Meter über Oberkante
führen.

Liefern und Montieren
Menge: 6,000 St

**02.0006 Ausblasbogen 135° in Segmentbauweise**
Ausblasbogen 135° in Segmentbauweise aus verzinktem Stahlblech zum Anschluss an runde Rohrleitungen, mit angesetztem Endstück unter 45° abgeschrägt und innenliegendem Vogelschutzgitter. Der Anschluss an das Lüftungssystem erfolgt mittels Übersteckende.

Material: Verzinktes Stahlblech

Fabrikat: '.........'
Typ: '.........'

Nennweite: 160

Liefern und Montieren
Menge: 6,000 St

**02.0007 Adapter für die Montage des Auslassbogens auf der Dachdurchführung**
Adapter für die Montage von v.g. Auslassbogen und Dachdurchführung. Es schließt die Dachdurchführung ab und nimmt die Haube auf.

Material: Verzinktes Stahlblech

Liefern und Montieren
Menge: 6,000 St

**02.0008 Innenblende für v.g. dezentrales Lüftungsgerät**
Standard-Innenblende
für v.g. dezentrales Lüftungsgerät
Standard-Innenblende für den Rundkanal DN 160
Aufnahme für Filter des Typs ISO Coarse >45% oder Pollenfilter
Manuell verschließbar durch einfaches Verdrehen der Designblende um 180°
Einfache werkzeuglose Montage, Wartung und Filterwechsel

Technische Daten:
Farbe: weiß (ähnlich RAL 9016)
Material: Kunststoff (UV beständiges ASA)

Maße geöffnet (H x B x T): 180 x 180 x 35 mm
Einbautiefe im Rundkanal: 20 mm
für Innendurchmesser: 154 mm

Liefern und Montieren
Menge: 2,000 St

### Titel 03 Lüftungsleitungen und Formstücke

*Hinweis: Spiralfalzrohr*
Spiralfalzrohr
Ausführung nach DIN EN 12237 und DIN EN 1506, für Dichtheitsklasse D nach DIN EN 12237.
Nennweiten 80 bis 315 einsetzbar mit selbstsicherndem Stecksystem (Click) zur weitestgehend schraubenlosen Verbindung.
Nennweiten 100 bis 160 mm ab Werk mit Sicherungsnocken (Click),
Nennweiten 80 und 180 bis 315 mm auf Wunsch bereits ab Werk, mit Sicherungsnocken (Click) erhältlich.
Material: verzinktes Stahlblech
einschl. aller erforderlichen Verbindungsteile wie Muffen, Nippel und Bundkragen, sowie Dichtungs- und Befestigungsmaterial.

liefern und montieren

**03.0001 Spiralfalzrohr s.w.v., jedoch DN 100**
Menge: 5,000 m

**03.0002 Spiralfalzrohr s.w.v., jedoch DN 125**
Menge: 15,000 m

*Hinweis: Bogen in gepresster Bauweise.*
Bogen in gepresster Bauweise.
Ausführung nach DIN EN 1506, Steckverbindungen mit werksseitig fest montierter Doppellippendichtung aus alterungsbeständigem EPDM-Gummi, temperaturbeständig von -30 bis +100° C, für Dichtheitsklasse D nach DIN EN 12237. Mit selbstsicherndem Stecksystem (Click) zur weitestgehend schraubenlosen Verbindung.
Winkelmaße: 15, 30, 45, 60, 90°
Material: verzinktes Stahlblech
einschl. aller Dichtungs- Verbindungs- und Befestigungsmaterialien.
Liefern und Montieren

**03.0003 Bogen s.w.v, jedoch DN 100**
Menge: 4,000 Stck

**03.0004 Bogen s.w.v, jedoch DN 125**
Menge: 14,000 Stck

*Hinweis: T-Stück, in gepresster Bauweise,*
T-Stück, in gepresster Bauweise,
aus zwei Halbschalen oder mit gepresstem PSU, 90 Grad, symmetrisch. Ausführung nach DIN EN 1506, Steckverbindungen mit werksseitig fest montierter Doppellippendichtung aus alterungsbeständigem EPDM-Gummi, temperaturbeständig von -30 bis +100° C, für Dichtheitsklasse D nach DIN EN 12237. Nennweiten 80 bis 315 mit selbstsicherndem Stecksystem (Click) zur weitestgehend schraubenlosen Verbindung.
Material: verzinktes Stahlblech
Dimensionen durchlaufend, Abgang
einschl. aller Dichtungs- Verbindungs- und Befestigungsmaterialien.
Liefern und Montieren

**03.0005 T-Stück s.w.v., jedoch DN 125**
T-Stück s.w.v., jedoch DN 125 mit Abgängen DN 125 oder kleiner
Menge: 2,000 Stck

*Hinweis: Bundkragen,*
Bundkragen
ohne Radius, für Wickelfalz-und längsgefalzte Rohre. Ausführung nach DIN EN 1506, Steckverbindung mit werksseitig fest montierter Doppellippendichtung aus alterungsbeständigem EPDM-Gummi, temperaturbeständig von -30 bis +100° C, für Dichtheitsklasse D nach DIN EN 12237. Nennweiten 80 bis 315 mit selbstsicherndem Stecksystem (Click) zur weitestgehend schraubenlosen Verbindung.
Material: verzinktes Stahlblech
einschl. aller Dichtungs- Verbindungs- und Befestigungsmaterialien.
Liefern und Montieren

**03.0006 Bundkragen s.w.v, jedoch DN 100**
Menge: 1,000 Stck

**03.0007 Bundkragen s.w.v, jedoch DN 125**
Menge: 1,000 Stck

*Hinweis: Nippel zum Verbinden zweier Lüftungsrohre.*
Nippel zum Verbinden zweier Lüftungsrohre.
Ausführung nach DIN EN 1506, Steckverbindungen mit werksseitig fest montierter Doppellippendichtung aus alterungsbeständigem EPDM-Gummi, temperaturbeständig von -30 bis +100° C, für Dichtheitsklasse D nach DIN EN 12237. Nennweiten 80 bis 315 mit selbstsicherndem Stecksystem (Click) zur weitestgehend schraubenlosen Verbindung.
Material: verzinktes Stahlblech
einschl. aller Dichtungs- Verbindungs- und Befestigungsmaterialien.
Liefern und Montieren

**03.0008 Nippel s.w.v, jedoch DN 100**
Menge: 2,000 Stck

**03.0009 Nippel s.w.v, jedoch DN 125**
Menge: 2,000 Stck

*Hinweis: Muffe, zum Verbinden zweier Formstücke. Ausführung nach*
Muffe, zum Verbinden zweier Formstücke.
Ausführung nach DIN EN 1506,
für Dichtheitsklasse D nach DIN EN 12237.
Nennweiten 80 bis 315 mit selbstsicherndem Stecksystem (Click) zur weitestgehend schraubenlosen Verbindung, mit Sicherungsnocken vorgeprägt.

Material: verzinktes Stahlblech

einschl. aller Dichtungs- Verbindungs- und Befestigungsmaterialien.
Liefern und Montieren

**03.0010 Muffe s.w.v, jedoch DN 100**
Menge: 2,000 Stck

**03.0011 Muffe s.w.v, jedoch DN 125**
Menge: 2,000 Stck

*Hinweis: Schiebemuffe, zum Verbinden zweier Formstücke.*
Schiebemuffe, zum Verbinden zweier Formstücke.
Ausführung nach DIN EN 1506,
für Dichtheitsklasse D nach DIN EN 12237.
Nennweiten 80 bis 315 mit selbstsicherndem Stecksystem (Click) zur weitestgehend schraubenlosen Verbindung,
Ausführung:

Steckverbinder eine Seite mit Gummilippendichtung und eine Seite mit Muffenmaß zum Verbinden von Rohr mit einem Formteil.
Ohne Stopsicke, dadurch einfacher Längenausgleich möglich.

Hinweis: für den Einbau im Bereich der Volumenstromkonstanthalter
Material: verzinktes Stahlblech

einschl. aller Dichtungs- Verbindungs- und Befestigungsmaterialien.
Liefern und Montieren

**03.0012 Schiebemuffe s.w.v, jedoch DN 100**
Menge: 2,000 Stck

**03.0013 Schiebemuffe s.w.v, jedoch DN 125**
Menge: 2,000 Stck

*Hinweis: Reduzierung,in gepresster Bauweise, symmetrisch, kurz,*
Reduzierung, in gepresster Bauweise, symmetrisch, kurz, mit Muffenmaß bei Nennweite d, zum Aufstecken auf Formteile. Ausführung nach DIN EN 1506, Steckverbindung mit werksseitig fest montierter Doppellippendichtung aus alterungsbeständigem EPDM-Gummi, temperaturbeständig von -30 bis +100° C, für Dichtheitsklasse D nach DIN EN 12237. Nennweiten 80 bis 315 mit selbstsicherndem Stecksystem (Click) zur weitestgehend schraubenlosen Verbindung, mit Sicherungsnocken vorgeprägt.
Material: verzinktes Stahlblech
einschl. aller Dichtungs- Verbindungs- und Befestigungsmaterialien.
Liefern und Montieren

**03.0014 Reduzierung DN 125/100**
Menge: 2,000 Stck

**03.0015 Revisionsöffnung für runde Rohre D 80 - 125 mm**
Revisionsöffnung isoliert  für runde Rohre
in luftdichter und verzinkter Ausführung
mit Schraubverschluss, Dichtung und Einbaurahmen
einschl. Kantenschutz
Abmessung:
Breite: 200 mm
Höhe:  100 mm
Für Rohre D 80 - 125 mm
Liefern und Montieren
Menge: 15,000 Stck

**03.0016 Zweilagiges Aluminiumflexrohr, DN 100**
Zweilagiges Aluminiumflexrohr
Die Rohre sind aus Reinaluminium-Band überlappt (doppellagig) gewickelt und gefalzt.
Sie werden bis zu einem Durchmesser von 315 mm in einer Länge von 5,0 m gefertigt und gestaucht, auf eine Transportlänge von ca. 1,2 m, geliefert.
Ab einem Durchmesser von 355 mm werden sie in einer Länge von 3,0 m gefertigt und gestaucht, auf eine Transportlänge von ca. 1,2 m, geliefert.
Ein Strecken auf eine Anwendungslänge von min. 5,0 m oder 3,0 m ist problemlos möglich.
Einschl. aller Dichtungs- Verbindungs- und Befestigungsmaterialien.
Dimension: DN 100
Liefern und Montieren
Menge: 5,000 m

**03.0017 Zweilagiges Aluminiumflexrohr, DN 125**
Zweilagiges Aluminiumflexrohr
Die Rohre sind aus Reinaluminium-Band überlappt (doppellagig) gewickelt und gefalzt.
Sie werden bis zu einem Durchmesser von 315 mm in einer Länge von 5,0 m gefertigt und gestaucht, auf eine Transportlänge von ca. 1,2 m, geliefert.
Ab einem Durchmesser von 355 mm werden sie in einer Länge von 3,0 m gefertigt und gestaucht, auf eine Transportlänge von ca. 1,2 m, geliefert.
Ein Strecken auf eine Anwendungslänge von min. 5,0 m oder 3,0 m ist problemlos möglich.
Einschl. aller Dichtungs- Verbindungs- und Befestigungsmaterialien.
Dimension: DN 125
Liefern und Montieren
Menge: 3,000 m

### Titel 04 Einbauteile und Zubehör

*Hinweis: PPS-Reduktion DN 160 auf DN 110*

**04.0001 PPS-Reduktion 160 auf DN 100**
Lieferung und fachgerechte Montage einer PPS-Reduktion zur Reduzierung des Rohrdurchmessers von 160 mm auf 110 mm. Die Reduktion besteht aus hochwertigem PPS-Material und wird zur Anpassung der Rohrleitungen im Lüftungssystem verwendet, um eine korrekte und effektive Luftführung zu ermöglichen.
Verbindungsstück zwischen dezentralen Lüfter und Alu-Flexrohr DN 100.
Liefern und Montieren
Menge: 2,000 St

*Hinweis: Alu-Steckverbindung DN 100 auf DN 160 /250 (Dachdurchführung)*

**04.0002 Alu-Steckverbindung**
Lieferung und Montage eines Alu-Steckverbinders aus Aluminium zur sicheren Verbindung von Alu-Flexrohr DN 100 mit der vorher beschriebenen Dachdurchführung in DN 160/250. Der Steckverbinder wird gemäß den Herstellerangaben und in Übereinstimmung mit den statischen Anforderungen fachgerecht installiert, um eine dauerhafte und dichte Verbindung zu gewährleisten. Der Alu-Steckverbinder muss gegen Undichtigkeiten abgedichtet werden, um eine zuverlässige Funktionsfähigkeit des Lüftungssystems zu garantieren.
Liefern und Montieren
Menge: 2,000 St

*Hinweis: Volumenstromregler und Zubehör*
Volumenstromregler

**04.0003 Rohrschalldämpfer DN 100**
Rohrschalldämpfer DN 100 für v.g. Volumenstromregler
Rohrschalldämpfer für Volumenstromregler,
für RLT-Anlagen; geeignet zur Dämpfung von
Strömungsgeräuschen als auch zur Reduzierung der
Geräuschübertragung zwischen benachbarten Räumen.
Einfügungsdämpfungsmaß gemessen nach DIN EN ISO 7235.
Absorptionsmaterial Mineralwolle mit RAL Gütezeichen
RAL-GZ 388. Rohrstutzen passend für runde Luftleitungen
nach DIN EN 1506 bzw. DIN EN 13180 mit Einlegesicke für
Lippendichtung. Gehäuse-Leckluftstrom gemäß DIN EN
12237, Klasse A.

MATERIALIEN:
Absorptionsmaterial Mineralwolle nicht brennbar DIN
4102, Baustoffklasse A1. Außenmantel und Innenrohr aus
Aluminium.

VARIANTE:
050  Packungsdicke [mm]
100  Abmessung: Nenngröße
500  Abmessung: Länge [mm]
VD2  Anschlussvarianten: Lippendichtung beidseitig

für Volumenstrom 45 m³/h und Volumenstrom 90 m³/h
Liefern und Montieren
Menge: 2,000 St

**04.0004 Absperrklappe DN 100**
Absperrklappen in runder Bauform, zum Absperren und Drosseln eines Luftstromes in raumlufttechnischen Anlagen, für Zuluft und Abluft in sieben Nenngrößen. Einbaufertige Absperrklappe, bestehend aus dem Gehäuse mit Stellklappe. Position der Stellklappe von außen erkennbar.

BESONDERE MERKMALE

-  Betätigung der Stellklappe manuell, elektrisch oder pneumatisch

-  Luftdichte Absperrung

MATERIALIEN UND OBERFLÄCHEN

-  Gehäuse, Regelklappe und Achse aus verzinktem Stahlblech

-  Stellklappendichtung aus Kunststoff TPE

-  Gleitlager aus Kunststoff

ANSCHLUSSAUSFÜHRUNG

Rohrstutzen mit Einlegesicke für Lippendichtung, passend für Luftleitungen nach EN 1506 oder EN 13180

ZUBEHÖR

Rohrstutzen mit Lippendichtung beidseitig

TECHNISCHE DATEN

-  Volumenstrombereich: 36 - 342 m³/h

-  Maximal zulässige Druckdifferenz: 1500 Pa

-  Gehäuse-Leckluftstrom nach EN 1751: Klasse C

-  Leckluftstrom bei geschlossener Regelklappe nach EN 1751: Klasse 3

VARIANTE

  Material: verzinktes Stahlblech

  Ausführung: Grundausführung

100  Nenngröße: 100

D2  Zubehör: beidseitig Lippendichtung

BP0  Anbaugruppe: BP0 ǀ 3-Punktregelung;-;mit Sicherheitsfunktion

NO  Klappenstellung: ohne Hilfsenergie AUF

PRODUKTDATEN

Strategie: Volumenstrom gegeben

Volumenstrom qv  45  m³/h

Strömungsgeschwindigkeit v  1,66  m/s

ANBAUGRUPPE:

Kategorie:

Stellantrieb mit Federrücklauffunktion

Anwendung: Auf/Zu Klappenverstellung für Absperrklappen

-  mit definierter Klappenstellung im spannungslosen Zustand

-  Handbestätigung mit Handkurbel und Verriegelungsschalter

Versorgungsspannung: 24 V AC/DC

Schnittstelle/Ansteuerung: 1-Draht-Steuerung (Auf/Zu Steuerung)

Anschluss: Anschlussleitung 2 adrig

Sollwerteinstellung: Auf/Zu Sollwert-Position bauseits mit mechanischen Anschlägen einstellbar

Auslieferungszustand:

-  Antrieb werkseitig Absperrklappe montiert

-  gewählte Sicherheitsstellung für spannungslosen Zustand berücksichtigt

Liefern und Montieren
Menge: 2,000 St

**04.0005 Absperrklappe DN 125**
Absperrklappen in runder Bauform, zum Absperren und Drosseln eines Luftstromes in raumlufttechnischen Anlagen, für Zuluft und Abluft in sieben Nenngrößen. Einbaufertige Absperrklappe, bestehend aus dem Gehäuse mit Stellklappe. Position der Stellklappe von außen erkennbar.

BESONDERE MERKMALE

-  Betätigung der Stellklappe manuell, elektrisch oder pneumatisch

-  Luftdichte Absperrung

MATERIALIEN UND OBERFLÄCHEN

-  Gehäuse, Regelklappe und Achse aus verzinktem Stahlblech

-  Stellklappendichtung aus Kunststoff TPE

-  Gleitlager aus Kunststoff

ANSCHLUSSAUSFÜHRUNG

Rohrstutzen mit Einlegesicke für Lippendichtung, passend für Luftleitungen nach EN 1506 oder EN 13180

ZUBEHÖR

Rohrstutzen mit Lippendichtung beidseitig

TECHNISCHE DATEN

-  Volumenstrombereich: 36 - 342 m³/h

-  Maximal zulässige Druckdifferenz: 1500 Pa

-  Gehäuse-Leckluftstrom nach EN 1751: Klasse C

-  Leckluftstrom bei geschlossener Regelklappe nach EN 1751: Klasse 3

VARIANTE

  Material: verzinktes Stahlblech

  Ausführung: Grundausführung

125  Nenngröße: 125

D2  Zubehör: beidseitig Lippendichtung

BP0  Anbaugruppe: BP0 ǀ 3-Punktregelung;-;mit Sicherheitsfunktion

NO  Klappenstellung: ohne Hilfsenergie AUF

PRODUKTDATEN

Strategie: Volumenstrom gegeben

Volumenstrom qv  90 m³/h

Strömungsgeschwindigkeit v  ca.  3,32 m/s

ANBAUGRUPPE:

Kategorie:

Stellantrieb mit Federrücklauffunktion

Anwendung: Auf/Zu Klappenverstellung für Absperrklappen

-  mit definierter Klappenstellung im spannungslosen Zustand

-  Handbestätigung mit Handkurbel und Verriegelungsschalter

Versorgungsspannung: 24 V AC/DC

Schnittstelle/Ansteuerung: 1-Draht-Steuerung (Auf/Zu Steuerung)

Anschluss: Anschlussleitung 2 adrig

Sollwerteinstellung: Auf/Zu Sollwert-Position bauseits mit mechanischen Anschlägen einstellbar

Auslieferungszustand:

-  Antrieb werkseitig Absperrklappe montiert

-  gewählte Sicherheitsstellung für spannungslosen Zustand berücksichtigt

Liefern und Montieren
Menge: 2,000 St

*Hinweis: Sonstiges - Bohrungen, Schilder*

**04.0006 Bohrungen in den Luftkanälen zur Montage**
Bohrungen in den Luftkanälen
zur Montage von Kanaltemperaturfühlern etc.
erstellen und beschriften.
Liefern und Montieren
Menge: 10,000 St

**04.0007 Bohrungen in den Luftkanälen zur Montage**
Bohrungen in den Luftkanälen
zum Herstellen von Messöffnungen und Beschriften einschl. Verschlussstopfen zur Messung von Volumenströmen und Temperaturen.
Liefern und Montieren
Menge: 10,000 St

**04.0008 Bezeichnungsschilder für Fühler, Feldgeräte etc.**
Bezeichnungsschilder für Fühler, Volumenstromregler, Feldgeräte etc.
weiß, mit schwarzer Schrift inkl. Halterung.
Abmessungen: 50 x 20 mm
1-zeilig
Liefern und Montieren
Menge: 8,000 St

### Titel 05 Dämmung und Brandschutz

*Hinweis: Wärmedämmung von runden / eckigen Lüftungsleitungen*
Wärmedämmung von runden / eckigen Lüftungsleitungen

Anforderung:
Wärmedämmung, Chlorparaffine (SCCPs + MCCPs + LCCPs) < 0,1% , PBB < 0,1%, PBDE < 0,1% und SVHC ≤ 0,1%
(Ausnahme: bei schwer entflammbaren Dämmstoffen werden LCCP toleriert), kein Einsatz von halogenierten Treibmitteln, von runden und eckigen Lüftungsleitungen

Einbau:
Dämmmatten auf den vorhandenen Leitungsumfang zuschneiden und gemäß DIN 4140 mit verzinktem Bindedraht, mindestens 6 Windungen pro lfd. Meter, befestigen. *

Bei eckigen Kanälen wird das Dämmmaterial mit 6 Schweiß-/Klebestiften je m² (bzw. mit 10 Stiften je m² an der Kanalunterseite) sowie Sicherungsscheiben befestigt.*

Längs- und Rundstöße mit 100 mm breitem, selbstklebendem Rockwool Alufix Klebeband dicht verkleben.

Baustoffklasse: A1 nach DIN 13501-1
Schmelzpunkt: > 1000 °C nach DIN 4102-17

Wärmeleitfähigkeit:
Lambda; 10°C = 0,036 W/(m·K) nach DIN EN ISO 8497 (am Plattengerät) *
Lambda; 10°C = 0,038 W/(m·K) nach DIN EN 12667 (nach Rohrverfahren) *

Diffusionsäquivalente Luftschichtdicke
sd > 200 m nach DIN EN 12086

Oberfläche: gitternetzverstärkte Aluminiumfolie

Zusätzl. Anforderungen: keine

Hinweis: Montage erfolgt an Luftkanälen im Gebäude
Liefern und Montieren

**05.0001 Wärmedämmung Rohr 100**
Wärmedämmung von runden Lüftungsleitungen
einschl. Dämmung von Bundkragen, Nippeln, Muffen etc. gemäß Anteil in Teil 06
wie vor beschrieben:
DN 100
Menge: 5,000 m

**05.0002 Wärmedämmung Rohr 125**
Wärmedämmung von runden Lüftungsleitungen
einschl. Dämmung von Bundkragen, Nippeln, Muffen etc. gemäß Anteil in Teil 06
wie vor beschrieben:
DN 125
Menge: 15,000 m

**05.0003 Wärmedämmung Rohrbogen 100**
Wärmedämmung von runden Lüftungsleitungen
wie vor beschrieben: jedoch Rohrbogen
DN 100
Menge: 4,000 Stck

**05.0004 Wärmedämmung Rohrbogen 125**
Wärmedämmung von runden Lüftungsleitungen
wie vor beschrieben: jedoch Rohrbogen
DN 125
Menge: 14,000 Stck

**05.0005 Wärmedämmung Rohr-T-Stück 125/100**
Wärmedämmung von runden Lüftungsleitungen
wie vor beschrieben: jedoch Rohr-T-Stück
DN 125/125 oder kleiner
Menge: 2,000 Stck

**05.0006 Wärmedämmung Reduzierung 125/100**
Wärmedämmung von runden Lüftungsleitungen
wie vor beschrieben: jedoch Reduzierung
DN 125/100
Menge: 2,000 Stck

**05.0007 Wärmedämmung Außen- und Fortluftrohr für Aluminium-Flexrohr DN 100**
Wärmedämmung von runden Aluminium-Flexorhr DN 100
einschl. Dämmung von Bundkragen, Nippeln, Muffen etc.
mit Platten aus flexiblem geschlossenzelligem Weichschaum auf Basis synthetischen Kautschuks.
Der Schaumstoff enthält weder asbesthaltige Be-
standteile noch FCKW-Treibgase.
Wasserdampf-Diffusionswiderstandszahl
(DIN 52615): 5000
Wärmeleitfähigkeit: 0,037 W/(mK)
Platten vollflächig verkleben und sämtliche Nähte mit vom Hersteller vorgeschriebenen Spezialkleber schließen.
Weitere Verarbeitungsvorschriften des Herstellers beachten.

Dämmschicht-Nenndicke: 19 mm, einfach

Nenweite-Rohr: DN 100

Liefern und Montieren
Menge: 5,000 m

**05.0008 Wärmedämmung Außen- und Fortluftrohr Kautschuk DN 125**
Wärmedämmung von runden Lüftungsleitungen
einschl. Dämmung von Bundkragen, Nippeln, Muffen etc.
mit Platten aus flexiblem geschlossenzelligem Weichschaum auf Basis synthetischen Kautschuks.
Der Schaumstoff enthält weder asbesthaltige Be-
standteile noch FCKW-Treibgase.
Wasserdampf-Diffusionswiderstandszahl
(DIN 52615): 5000
Wärmeleitfähigkeit: 0,037 W/(mK)
Platten vollflächig verkleben und sämtliche Nähte mit vom Hersteller vorgeschriebenen Spezialkleber(3)(4) schließen.
Weitere Verarbeitungsvorschriften des Herstellers beachten.

Dämmschicht-Nenndicke: 19 mm, einfach

Nenweite-Rohr: DN 125

Liefern und Montieren
Menge: 1,000 m

**05.0009 Wärmedämmung Außen- und Fortluftrohrbogen Kautschuk DN 125**
Wärmedämmung von runden Lüftungsleitungen
wie vor beschrieben: jedoch Rohrbogen
DN 125

Liefern und Montieren
Menge: 6,000 Stck

### Titel 06 Kälteanlage EDV

**06.0001 Deckenunterbaugerät**
Deckenunterbaugerät

Gehäuse
Das Gehäuse ist aus Stahlblech einbrennlackiert mit innerer Schall- und Wärmedämmung. Seitenteile aus Kunststoff. Modernes Gehäuse in Reinweiß. Sämtliche Gehäuseteile sind abnehmbar. Alle wichtigen Teile sind über Revisionsöffnung mit Schnappverschluss und Scharnieren zugänglich. Einfache Montage.

Luftansaug
Über ein großflächiges Gitter. Zur Filterentnahme herausklappbar. Filter aus Nylon, regenerierbar.

Luftauslass
Vertikal über Luftleitlamelle motorbetrieben für komfortable, zugfreie Lufteinbringung. Die horizontale Luftverteilung kann manuell nach links und/oder rechts eingestellt werden.

Wärmetauscher
Hochleistungswärmetauscher, als Verdampfer/Verflüssiger, aus Kupferrohr mit aufgepressten Aluminiumlamellen gefertigt mit Bördelanschlüssen. Kältesystem getrocknet, evakuiert und mit Schutzgas gefüllt. Die Kondensatwanne ist vor der Bildung von Kondenswasser geschützt.

Ventilator
Direktgetrieben, mit einem extrem leise laufendem, zweiseitig saugenden Radiallaufrad mit innenliegendem Thermoschutz, schwingungsgedämmt gelagert und dynamisch ausgewuchtet, 4-stufig umschaltbar. Automatikmodus zur automatischen Anpassung der Luftmenge an die Raumbedingungen.

Steuerung
Komplett nach den gängigen Vorschriften verdrahtet und mit einer Klemmleiste für Datenbus, Fernbedienung und Netzeinspeisung. Eine Mikroprozessor-Steuerplatine schaltet und überwacht alle Funktionen.

Funktionen
Überwachung der eingegebenen Solltemperatur im Kühlbetrieb von 19°C bis 30°C, im Heizbetrieb von 17°C bis 28°C. Automatische Umschaltung von Heizung auf Kühlung. Speicherung aller eingegebenen Werte bei Spannungsausfall. Automatischer Wiederanlauf nach Spannungsausfall einstellbar. Automatische Umstellung der Luftleitlamellen beim Wechseln von Heiz- in den Kühlbetrieb in die optimale Position. Bei einer Funktionsstörung erfolgt sofortige Abschaltung und Fehleranzeige mit Hilfe eines Fehlercodes auf der Fernbedienung. Überwachung der Verdampferoberflächentemperatur. Test- und Notlaufprogramm. 3 Minuten Anlaufverzögerung für den Verdichterschutz.
Externer Fern Ein/Aus mit Zubehör möglich. Betriebs- und Störmeldung mit Zubehör möglich.

Verfügbare Funktionen bei Kombination mit der unten genannten Außeneinheit:
2+1 Redundanzfunktion, bis zu 3 Systeme integrierbar. Verfügbar in Verbindung mit dem unten genannten Außengerät und einer Kabelfernbedienung.
Speziell für Anwendungen in Technikräumen verfügen die Geräte über eine serienmäßige Redundanzfunktion. Die Redundanzfunktion besteht aus einer Grundlastumschaltung, Umschaltung im Fehlerfall eines Systems und einer Einschaltung bei Übertemperatur. Die Konfiguration dieser Funktion erfolgt einfach über eine Kabelfernbedienung und erfordert keine weiteren bauseitigen Regelungen.

Smart Defrost
Intelligentes Abtauen bei mehreren Systemen in einem Raum.

Kühlen bis 14°C
Die Soll-Temperatur kann bis auf 14°C herabgesetzt werden.

Optional
- Hochleistungsfilter
- Tauwasserpumpe
- Interface zur Integration der M-Serie Innengeräte in ein City Multi Bus-System (M-Net)
- Interface zur Anbindung der Innengeräte
- MELCLoud WiFi-Adapter ermöglicht eine Kommunikation mit den Klimageräten via Smartphones und Tablets
- Externer Temperaturfühler
- Fern Ein/Aus Adapter
- Adapter zur Fernüberwachung
- Kabelfernbedienung
- Funkfernbedienung mit Infrarotempfänger

Technische Daten:
Höhe: ca. 230 mm
Breite: ca. 960 mm
Tiefe: ca. 680 mm
Gewicht: ca. 25 kg

Luftvolumenstrom:  600-660-780-900 m3/h

Schalldruckpegel: max. 32-34-37-40 dB(A) (gemessen 1 m vor und 1 m unterhalb des Gerätes)
Schalleistungspegel: max. 60 dB(A)

Leistungsdaten in Kombination mit der unten gennanten Außeneinheit:

Kühlbetrieb
Kälteleistung: mind. 5,0 (2,3-5,6) kW
Elektrische Leistungsaufnahme: max.1,25 kW
SEER: mind. 6,7
Energieeffizienzklasse (A+++ - D): mind. A++

Wärmepumpenbetrieb
Heizleistung: mind.5,5 (2,5-6,6) kW
Elektrische Leistungsaufnahme: max.1,36 kW
SCOP: mind. 4,2
Energieeffizienzklasse (A+++ - D): min. A+

Kältemittel: R32
Kältetechnische Anschlüsse: 6/12 mm

Nennleistungsbedingungen Kühlbetrieb
Innentemperatur: max.27/mind.19°C (TK/FK)
Außentemperatur: min.35/ max.24°C (TK/FK)

Nennleistungsbedingungen
Wärmepumpenbetrieb
Innentemperatur: 20°C (TK)
Außentemperatur: 7/6°C (TK/FK)

angebotenes
Fabrikat: '.........'

Typ: '.........'

Liefern und Montieren
Menge: 1,000 Stck

**06.0002 Inverter Außeneinheit**
Inverter Außeneinheit

Gehäuse
Gehäuse und Rahmen bestehen aus stabilen, verzinkten Stahlblechen mit einer zusätzlichen witterungsbeständigen Polyester-Einbrennlackierung und innenliegender Schalldämmung. Großflächige abnehmbare Verkleidungselemente.

Wärmetauscher
Hochleistungswärmetauscher, als Verdampfer/Verflüssiger, aus Kupferrohr mit aufgepressten Aluminiumlamellen gefertigt. L-förmig mit Unterkühler zur Leistungserhöhung angeordnet.

Ventilator
Direktgetriebener Axialventilator aus Kunststoff, drehzahlgeregelt, statisch und dynamisch ausgewuchtet mit horizontalem Berührungsschutzgitter. Wettergeschützter Antriebsmotor, wartungsfrei mit thermischem Überlastschutz ausgerüstet.

Verdichter
Drehzahlgeregelter DC-Inverter Verdichter. Pulsweitenmodulation für eine optimale Sinus-Charakteristik. Vibrationsarm auf Schwingungsdämpfern montiert und leise laufend, mit hohem Wirkungsgrad, Motorschutz gegen Überströme und thermische Überlastung, standardmäßig mit Schalldämmung ausgestattet. Kurbelwannenheizung für leichten Anlauf und zur Vermeidung der Ansammlung flüssigen Kältemittels im Kältemaschinenöl. Saugseitig durch einen großzügig bemessenen Flüssigkeitsabscheider vor Flüssigkeitsschlägen geschützt.

Kältekreislauf
Mit Filter, Ölabscheider, Sammler, 4-Wege-Umschaltventil Kühlen/Heizen und Service-/Füllanschlüssen mit absperrbaren Ventilen. Der Kältekreislauf ist druckgeprüft, leckagegetestet, getrocknet, evakuiert und mit einer Kältemaschinenölfüllung versehen. Mit Kältemittel R32 vorgefüllt.

Steuerung
Komplett nach den gängigen Vorschriften verdrahtet und mit einer Klemmleiste für Netzeinspeisung und den nötigten Klemmen für die steuerseitige Verbindung zum Innengerät. Je nach Leistung des Außengerätes können bis zu vier Innengeräte parallel an ein Außengerät angeschlossen werden. Die Steuerung im Außengerät erkennt dabei automatisch wie viele Innengeräte angeschlossen sind, vergibt Adressen und weist einem Innengerät die Führungsrolle zu. Leistungsorgane für den Verdichter- und Verflüssigermotor. Inverter mit Pulsweitenmodulation. Alle Funktionen werden über einen Mikroprozessor überwacht und gesteuert.
Verflüssigungsdruckregelung im Kühlbetrieb bis -15°C Außentemperatur (mit Windschutzblende). Das Ablesen des aktuellen Betriebszustandes und die Fehlerdiagnose kann über eine optionale LED-Anzeige erfolgen. mind. 40 Ablesemöglichkeiten wie z.B. Verdampferoberflächentemperatur, Heissgastemperatur, Verdampfungstemperatur, Raumtemperatur sowie Informationsmöglichkeiten über Stromaufnahme, Kompressortemperatur, Verdichterlaufzeiten Anzahl der Verdichterstarts usw. Extern kann der Inverter auf 100%, 75%, 50% und 0% Maximalwert begrenzt werden. Mit der "Check Leakage Function" kann mit der Kabelfernbedienung angezeigt werden ob eine Undichtigkeit im Kältekreislauf vorliegt.

Der Austausch von R22 Anlagen ist ohne Reinigen oder Erneuern der Rohrleitungen möglich.

Luftleitblech zur Umlenkung des austretenden Luftstrom nach oben, unten oder seitlich.
Windschutzblende für den Kühlbetrieb bis -15°C.
Kondensatablaufset für Außengeräte.

Interface
Service Display zur Anzeige des aktuellen Betriebszustandes und zur Fehlerdiagnose über eine LED-Anzeige.

Technische Daten in Kombination mit dem vorher genannten Deckenunterbaugerät:

Kühlbetrieb
Leistung: mind. 5,0 (2,3 - 5,6) kW
Leistungsaufnahme: max. 1,25 kW
SEER: mind. 6,7
Energieeffizienzklasse (A+++ - D): mind. A++
Luftvolumenstrom: 2700 m3/h
Schalldruckpegel: max. 44 dB(A)
Schallleistungspegel: max. 65 dB(A)

Heizbetrieb
Leistung: mind. 5,5 (2,5 - 6,6) kW
Leistungsaufnahme: max.1,36 kW
SCOP: mind. 4,2
Energieeffizienzklasse (A+++ - D): min. A++
Luftvolumenstrom: 2700 m3/h
Schalldruckpegel: max. 46 dB(A)

Abmessungen und Gewicht
Höhe: ca. 630 mm
Breite: ca. 809 mm
Tiefe: ca. 300 mm
Gewicht: ca. 46 kg

Spannungsversorgung
Spannung: 230 V, 1 Ph, 50 Hz
Max. Betriebsstrom: 13 A
Empfohlene Absicherung: 16 A

Kältetechnische Daten:
Leitungsdurchmesser: 6/12 mm
Max. Leitungslänge: 50 m
Max. Höhendifferenz: 30 m
Kältemitteltyp: R32
Kältemittelfüllmenge: ca. 2,4 kg
GWP: 675
Co2-Äquivalent: 1,35 t
CO2-Äquivalent max.: 1,55
Vorgefüllt bis: 30 m

Einsatzbereich
Kühlen (°C): -15 bis +46
Heizen (°C): -11 bis +21

Hinweis
Für den Kühlbetrieb unter -5°C ist das Windschutzblech des Herstellers einzukalkulieren.

angebotenes
Fabrikat: '.........'

Typ: '.........'

Liefern und Montieren
Menge: 1,000 Stck

**06.0003 Kabelfernbedienung**
Kabelfernbedienung

Wandmontage, in flacher Bauform, zur Steuerung des vorher genanten Deckeunterbaugerätes. Fernbedienung zur Einzelsteuerung oder Gruppensteuerung von bis zu 16 Innengeräten. Mit übersichtlichem LC-Display mit Hintergrundbeleuchtung.

Funktionen
Folgende Einstellungen können u.a. vorgenommen werden:
- Ein/Aus
- Betriebsarten (Kühlen, Heizen, Automatik, Entfeuchten und Lüften)
- Raumtemperatur
- Lüfterstufen
- feste Ausblasrichtung oder Swing-Betrieb
- Wochentimerfunktion mit Echtzeituhr
- Einstellungen Ein, Ein/Aus oder nur Aus zu jeweils festen Uhrzeiten.
- Testbetrieb
- Automatische Sommerzeitanpassung

Anzeige
Angezeigt werden u.a.:
- tatsächliche Raumtemperatur (Ist-Wert)
- eingestellte Raumtemperatur (Soll-Wert)
- eingestellte Betriebsart
- bei Automatikmodus (nur R2 und WR2-Systeme) kann der aktuelle Betriebszustand angezeigt werden
- Luftausblaswinkel
- Uhrzeit oder nächste Start- und Ausschaltzeit
- Filterüberwachung mit Reset-Funktion
- Störmeldung mit genauem Störcode
- Wird die Raumtemperatur an der Fernbedienung gemessen wird dies durch ein Symbol im Display der Fernbedienung angezeigt

Timerbetrieb
Folgende Timersteuerung kann aktiviert werden:
Programmierung der Ein- und Ausschaltzeiten oder nur Ein bzw. nur Aus zu bestimmten Tageszeiten. So kann z.B. das Gerät zu einer festen Zeit ausgeschaltet werden (wenn in Betrieb). Alle Timerfunktionen lassen sich über Tastendruck unterbrechen.

Kopplung
Kopplung einzelner Klimageräte oder Gerätegruppen mit einem Frischluftsystem (z.B. Lossnay). Für das Frischluftsystem können Lüfterstufen und Stopp gewählt werden. Beim Einschalten des jeweiligen Innengerätes wird das gekoppelte Frischluftsystem mit eingeschaltet und somit eine optimale Luftqualität erreicht.

Geräteabmessungen
Höhe: ca. 120 mm
Breite: ca. 120 mm
Tiefe: ca. 14,5 mm

Gewicht: ca. 0,19 kg
Leistungsaufnahme: ca. 0,3 W
Versorgungsspannung: 12 VDC

Einsatzbereich
Temperaturbereich: 0 ~ 40 °C
Feuchtigkeit: 25~90% RH

Liefern und Montieren
Menge: 1,000 Stck

**06.0004 Montage und Inbetriebnahme des v.g. Kältegerätes**
*** Pauschalposition
Montage und Inbetriebnahme des v.g. Kältegerätes
Das v.g. Kältegerät einschl. Innen- und Außeneinheit wie vor beschrieben ist entsprechend den baulichen Gegebenheiten in das Erdgeschoss des Gebäudes bzw. auf dem Flachdach des EG zu transportieren, an der Wand bzw. auf dem Flachdach zu montieren und anzuschließen.
Kältegerät vollständig mit allen Anbauteilen und Verkleidung einschl. der erforderlichen Befestigung montieren, mit den Kondensatleitungen und den Kältemittelleitungen beidseitig verbinden einschl. Herstellen der elektrischen Anschlusses der Innen- und Außeneinheiten.

Komplette Anlage füllen und evakuieren und einschl. aller erforderlichen Maßnahmen funktionsfähig in Betrieb nehmen.

Hierfür anfallende Arbeiten und Maßnahmen wie z.B. Gerät in Einzelteile zerlegen, Kranwagen Hilfskonstruktionen, zusätzliches Personal usw. sind in den Einheitspreis einzukalkulieren.

Die erforderliche Källtemittelfüllung für das komplette System ist einzukalkulieren.

Die Gerätegrundbeschreibung ist zu berücksichtigen.

Die Inbetriebnahme einschl. eingestellten Parameter ist schriftlich zu dokumentieren.
Menge: 1,000 Psch

**06.0005 Rohrleitungen für die kältetechnische Verrohrung**
Rohrleitungen für die kältetechnische Verrohrung
in Kühlschrankqualität nach DIN EN 12735-1,
einschl. Wärmeisolierung nach DIN 4102-B1

Folgende Leistungen sind einzukalkulieren:

 - Verbindung erfolgt mittels Hartlöten unter Schutzgas
  einschl. erforderlichem Hartlot
- einschl. Form- und Verbindungsstücke, Rohrrosetten,
  Überschiebrohre, Bördellötkupplung etc.
- einschl. erforderliches Kleinmaterial wie Muttern,
  Schrauben und Montageschienen und einschl.
  Kälterohrträger, Schellen und Befestigungen
- Nachisolierarbeiten wie folgt:
 Kälteleitungsisolierung vervollständigen in verklebter
  tauwasserdichter Ausführung einschl. der kompletten
  Verklebung der erforderlichen Verbindungen wie an
  Bögen, T-Stücken etc..

als Doppelleitung 6 / 12 mm

Liefern und Montieren
Menge: 20,000 m

*Hinweis: R 90 Rohrabschottung*
R 90 Rohrabschottung

Dämmung nach DIN 4140, "Dämmen betriebstechnischer Anlagen" Rohre korrosionsgeschützt nach DIN 18364 (VOB) und AGI-Arbeitsblatt Q 151.

DIN EN 13501-1 "Klassifizierung von Bauprodukten und Bauarten zu ihrem Brandverhalten - Teil 1: Klassifizierung mit den Ergebnissen aus den Prüfungen zum Brandverhalten von Bauprodukten"

» Bauregelliste A Teil 1, 2009/1, Anlage 0.2.2 "Die nach DIN EN 13501-1 klassifizierten Eigenschaften zum Brandverhalten von Baustoffen (ausgenommen Bodenbeläge) entsprechen den bauaufsichtlichen Anforderungen (Tabelle 1) in bauaufsichtlichen Verwendungsvorschriften"

Brandwand-/deckendurchführung zur Rohrabschottung und Montage in leichten Trennwänden, Massivwänden/-decken (Dicke: < 80 mm)

Nichtbrennbare Brandwanddurchführung bestehend aus 2 Komponenten Siliciumoxid und Aluminiumoxid(2) mit Alufolie < 0,5mm EN 13501-1, Euroklasse A1

Baustoffklasse A1 nichtbrennbar

Baulänge 330 mm

Die Brandwanddurchführung verhindert einen Übertrag von Feuer und Rauch. Hierzu ist die Brandwanddurchführung mittig in die Bauteilöffnung einzubauen. Die Fuge im Durchführungsbereich zwischen Brandwanddurchführung und Bauteil kann max. 50 mm betragen und ist vollflächig mit Mörtel (MG II, IIa oder III) zu verschließen. Brandwanddurchführung an den Längs- und Rundstößen satt mit nichtbrennbarer Klebepaste einstreichen.

Die Brandwanddurchführung ist mit der Aluminium- Folie dampfdiffusionsdicht zu ummanteln. Sämtliche Nähte sind mit selbstklebendem Aluminiumklebeband (A2) überlappend zu verkleben; vorher sind alle Klebestellen zu reinigen und wenn erforderlich mit geeignetem Reiniger zu entfetten.

Die Ausführung muss gemäß Montageanweisung des Herstellers erfolgen und kann durch ein Kennzeichnungsschild gekennzeichnet sein.

Rohrwerkstoff / System: nichtbrennbare Leitungen Außendurchmesser der Rohrleitung: 6 -168,3 mm

Rohrabschottung und Montage in leichten Trennwänden, Massivwänden/-decken (Dicke: < 80 mm)mit Brandwand-/deckendurchführung

Liefern und Montieren

**06.0006 s.w.v., jedoch Kälteleitungen - Doppelleitung 6/12 mm**
s.w.v., jedoch Kälteleitungen - Doppelleitung 6/12 mm
Dämmschichtdicke: max. 15 mm
Menge: 1,000 Stck

**06.0007 Kondensatablauf Kälteanlage**
Kondensatablauf Kälteanlage
erstellen und Anschluss an einer Sammelanschlussleitung.
Durchgang durch eine Brandschutzwand F90. Hier ist das unten zu sehende F30-Rohrschott entsprechend vorzusehen.
Es handelt sich um ca. 4 Meter Rohrlänge.
Liefern und Montieren
Menge: 1,000 Stck

*Hinweis: Brandschutzmaßnahmen*

**06.0008 Rohrschott 90 s.w.v, jedoch DN 70**
Rohrschott für Abwasserleitungen
für Kunststoffabwasserleitung
und Rohrabschottung mit der
Feuerwiderstandsklasse R90 für
schallgedämmte Kunststoffrohrabwasserleitungen,
zum direkten oder nachträglichen Einbau
an /in Decken und Wänden
Dimension: DN 70

einschl. Ausfüllen des Kennzeichnungsschildes und Montage vor Ort.

geplantes
Fabrikat: '.........'
Typ: '.........'
Liefern und Montieren
Menge: 1,000 St

**06.0009 Dachdurchführung für Kälteleitung Splitanlage**
Dachdurchführung für Kälteleitung Splitanlage
150x150x705 mit Klebeflansch und Rev. Deckel
liefern und montieren
einschl. Koordination und Abstimmung mit dem Dachdecker für den gemeinsamen bzw. abgestimmten Einbau der Dachdurchführung

Dachaufbau wie folgt:
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
Liefern und Montieren
Menge: 1,000 Stck

### Titel 07 Kernbohrungen

*Hinweis: Lüftungstechnik Kernbohrarbeiten:*
Kernbohrarbeiten:

Kernbohrungen
für Stahlbetondecken/Stahlbetonwände

bis Güteklasse  : B 25
bis Stahleinlagen: 30 mm
bis Deckenstärke: 300 mm

Anmerkung:
In den Einheitspreisen sind enthalten:
- sämtliche Fahrtkosten
- Transport, Auf- und Abbau aller
  Maschinen und Gerüste (UG bis EG)
- die Stahlzuschläge
- das Anzeichnen der Bohrungen
- das Genehmigen der Bohrungen (Roh-Bau-
  leiter und Statiker)
- das Absichern der Bohrung im darunter
  liegenden Geschoss
- die Schutzmaßnahmen zur Verhinderung
  von Beschädigungen z. B. bereits vorh.
  Fenster
- die Entsorgung des Bohrkerns

Die bestehenden Gebäudeteile bzw. Einrichtungen sind gegen Bohrwasser zu schützen und anschließend zu reinigen!

Die Arbeiten können nicht alle gleichzeitig durchgeführt werden.

Die Kernbohrungen sind in passendem Durchmesser zu erstellen und ansonsten ist eine nachträgliche Vermörtelung notwendig.

**07.0001 Kernbohrung durch das Dach (404 mm) Durchmesser: 250 mm herstellen**
Menge: 6,000 St

*Hinweis: Kälteanlage Kernbohrarbeiten:*
Kernbohrarbeiten:

Kernbohrungen
für Stahlbetondecken/Stahlbetonwände

bis Güteklasse  : B 25
bis Stahleinlagen: 30 mm
bis Deckenstärke: 300 mm

Anmerkung:
In den Einheitspreisen sind enthalten:
- sämtliche Fahrtkosten
- Transport, Auf- und Abbau aller
  Maschinen und Gerüste (UG bis EG)
- die Stahlzuschläge
- das Anzeichnen der Bohrungen
- das Genehmigen der Bohrungen (Roh-Bau-
  leiter und Statiker)
- das Absichern der Bohrung im darunter
  liegenden Geschoss
- die Schutzmaßnahmen zur Verhinderung
  von Beschädigungen z. B. bereits vorh.
  Fenster
- die Entsorgung des Bohrkerns

Die bestehenden Gebäudeteile bzw. Einrichtungen sind gegen Bohrwasser zu schützen und anschließend zu reinigen!

Die Arbeiten können nicht alle gleichzeitig durchgeführt werden.

Die Kernbohrungen sind in passendem Durchmesser zu erstellen und ansonsten ist eine nachträgliche Vermörtelung notwendig.

**07.0002 Kernbohrung durch die Innenwand (300 mm) Durchmesser: 100 mm herstellen**
Menge: 1,000 St

**07.0003 Stemmhammer-Stunden**
Stemmhammer-Stunden
Stunden eines Stemmhammers, die nicht in den Positionen erfasst sind und gegen Nachweis zur Ausführung kommen, einschl. der Zuführungsleitungen, der Betriebsmittel und der Bedienung.
Menge: 5,000 Std

### Titel 08 Inbetriebnahme

**08.0001 Inbetriebnahme Lüftungsanlagen**
*** Pauschalposition
Inbetriebnahme der größeren dezentralen Lüftungsanlagen
bestehend aus:

- Überprüfung der Richtigkeit der
  externen Verdrahtung

- Drehrichtungskontrolle sämtlicher
  Motoren, Pumpen und sonst. Antriebe

- Luftmengeneinregulierung und Überprüfung der Luftströmungsverhältnisse
  in den einzelnen Räumen

- Anfertigen eines Meßprotokolls für die
  behördliche Abnahme

- Anfertigen von Meßprotokollen für
  sämtliche elektrische Antriebe

- Einweisung des für die spätere
  Bedienung und Wartung zuständigen
  Personals, einschl. Erstellung eines
  schriftlichen Protokolls.

- Die Einregulierung der lüftungstechnischen Anlagen sind nach einjähriger
  Betriebszeit zu überprüfen und ggf.
  nachzuregulieren.

- Teilnahme einer fachkundigen Person an
  Sachverständigenabnahmen.

- Teilnahme einer fachkundigen Person an
  der gemeinsamen Inbetriebnahme mit dem
  AN Gebäudeautomation
Menge: 2,000 Psch

**08.0002 Inbetriebnahme Abluftanlage**
*** Pauschalposition
Inbetriebnahme dezentralen Lüftungsanalgen
bestehend aus:

- Überprüfung der Richtigkeit der
  externen Verdrahtung

- Drehrichtungskontrolle sämtlicher
  Motoren, Pumpen und sonst. Antriebe

- Luftmengeneinregulierung und Überprüfung der Luftströmungsverhältnisse
  in den einzelnen Räumen

- Anfertigen eines Meßprotokolls für die
  behördliche Abnahme

- Anfertigen von Meßprotokollen für
  sämtliche elektrische Antriebe

- Einweisung des für die spätere
  Bedienung und Wartung zuständigen
  Personals, einschl. Erstellung eines
  schriftlichen Protokolls.

- Die Einregulierung der lüftungstechnischen Anlagen sind nach einjähriger
  Betriebszeit zu überprüfen und ggf.
  nachzuregulieren.

- Teilnahme einer fachkundigen Person an
  Sachverständigenabnahmen.

Teilnahme einer fachkundigen Person an
der gemeinsamen Inbetriebnahme mit dem
AN Gebäudeautomation
Menge: 2,000 Psch

### Titel 09 Besondere Leistungen

*Hinweis: Zur Ausführung der vertraglichen Leistung werden unter*
Zur Ausführung der vertraglichen Leistung werden unter
Umständen Stundenlohnarbeiten erforderlich.

Die Verrechnungssätze für die Stundenlohnarbeiten sind
dem Wettbewerb zu unterstellen. Die Bieter werden daher
aufgefordert, Verrechnungssätze (€/ Stunde)
anzubieten, in denen unaufgegliedert Lohn- und
Gehaltskosten der Baustelle einschliesslich
Aufwendungen für vermögenswirksame Leistungen, Lohn-
und Gehaltsnebenkosten der Baustelle,
Sozialkassenbeiträge und Zuschläge für Gemeinkosten
einschliesslich Winterbauumlage und Gewinn (sogenannter
Unternehmerzuschlag) enthalten sind.

Die Bieter erklären mit der rechtsverbindlichen
Unterschrift unter dem Angebot, daß die nachstehend
aufgeführten Stundenverrechnungssätze unter Beachtung
der preisrechtlichen Vorschriften und der
Vertragsbedingungen ermittelt worden sind und
unabhängig von der Anzahl der abgerechneten Stunden
gelten. Bei jeder Gruppe ist als Vordersatz die Zahl
der voraussichtlich erforderlichen Arbeitsstunden
angegeben, wobei die fiktiven Arbeitsstunden
ausschliesslich der Angebotswertung im Preisspiegel
dienen. Abgerechnet werden nur die tatsächlich
geleisteten Stundenlohnarbeiten nach den vereinbarten
Vertragsbedingungen.

Stundenlohnarbeiten sind vom AN vor Beginn der Arbeiten anzukündigen. Erst nach Beauftragung der Stundenlohnarbeiten durch den AG können die Arbeiten durchgeführt werden. Die Stundennachweise sind spätestens nach einer Woche einzureichen.

Hinweis:
Welche Qualität (OM/M/H) für die Stundenlohnarbeiten erforderlich ist, wird durch die Bauleitung vorgegeben. Danach erfolgt die Abrechnung.

**09.0001 Monteurstunden zum Nachweis**
*** Stundenlohnarbeiten
Monteurstunden zum Nachweis,
nur auf ausdrückliche Anweisung durch die Bauleitung
Menge: 5,000 Std

**09.0002 Helferstunden zum Nachweis**
*** Stundenlohnarbeiten
Helferstunden zum Nachweis,
nur auf ausdrückliche Anweisung durch die Bauleitung
Menge: 5,000 Std

**09.0003 Montageunterlagen und Montagezeichnungen Lüftung**
*** Pauschalposition
Montageunterlagen und Montagezeichnungen Lüftung

Montagezeichungen Lüftung nach örtlichem Aufmaß,
in Abstimmung mit der Bauleitung vor Ort koordinieren, auch mehrfach, bis zu 10 mal, und erstellen.

Die Ausführungs- und Montagezeichnungen sind spätestens zwei Wochen vor Baubeginn dem zuständigen Fachplaner zweifach zur Prüfung und Freigabe zu übergeben.

Die Pläne sind mindestens im Maßstab 1:50, bei besonders kritischen Stellen auch mit einem kleineren Maßstab zu erstellen.

Die Zeichnungen sind nach DIN gefaltet und in einem geeigneten Ordner, mit Beschriftung des Bauvorhaben und des Erstellers abgeheftet zu übergeben. In den Zeichnungen sind alle relevante  Daten wie Rohrart, Rohrdimension, Installationshöhen, Dämmung, Armaturen, Lüftungsgeräte, Pumpen, Revisionsklappen, Auslegungswerte, Einstellwerte usw. einzutragen und darzustellen.
Auf Wunsch des Bauherren / der Bauleitung sind die Pläne auch im DWG/DXF- und PDF-Format zu übergeben.
Menge: 1,000 Psch

**09.0004 Revisionsunterlagen und Revisionszeichnungen Lüftung**
*** Pauschalposition
Revisionsunterlagen und Revisionszeichnungen Lüftung

Die Revisionsunterlagen und Revisionszeichnungen Lüftung sind in jeweils dreifacher Ausfertigung, nach Abstimmung zwischen Auftragnehmer und Auftraggeber folgendermaßen zu erstellen:

Sämtliche Zeichnungen sind als Farbplot nach DIN gefaltet und in Ordnern mit einem strukturiertem Inhaltsverzeichnis zu übergeben. Auf dem Ordner müssen das Bauvorhaben, der Auftraggeber und der Auftragnehmer mit Anschrift beschriftet werden.

Die Pläne sind mindestens im Maßstab 1:50, bei besonders kritischen Stellen auch mit einem kleineren Maßstab zu erstellen.

In den Zeichnungen sind alle relevante  Daten wie Rohrart, Rohrdimension, Installationshöhen, Dämmung, Armaturen, Lüftungsgeräte, Volumenstromreglern, Schalldämpfern, Revisionsklappen, Auslegungswerte, Brandschutzklappen etc. einzutragen und darzustellen.

Sämtliche Zeichnungen sind im dxf- und pdf-Format
auf einer CD je Ordner an den Bauherrn zu übergeben.

In den Revisionsunterlagen müssen folgende Unterlagen enthalten sein:

1) Bedienungsanleitung mit Hinweisen zu In- und
Außerbetriebnahme der Gesamtanlage und Teilanlagen.

2) Produktbeschreibungen aller eingebauten Materialien wie Rohr, Dämmung, Armaturen, Brandschutzmaßnahmen usw.

3) Soweit erforderlich: Abnahmeprotokoll der zust. Behörde über ausgeführte Installationen.

4) Luftmengenprotokoll, Einweisungsprotokoll, Abnahmeprotokoll und alle erforderlichen Fachunternehmerbescheinigungen.

5) Protokoll des Hydraulischen Abgleichs einschl. Auflistung aller verwendeten Ventile und Einstellwerte.

6) Spül- und Druckbescheinigungen.

7) Ersatzteillisten von Armaturen, Lüfter, Filtern, Geräten usw.

8) Wartungsanweisungen für alle wartungsbedürftigen Geräte und Anlagen.

9) Soweit erforderlich: Zulassungsbescheinigungen und Übereinstimmungserklärung aller brandschutzrelevanten Brandschotts etc.

10) Fotodokumentation Brandschutz

Revisionsunterlagen und Revisionspläne sind spätestens zwei Wochen vor der Schlussabnahme der zuständigen Bauleitung zur Prüfung und Weiterleitung an den Bauherrn zu übergeben.

Alle Unterlagen sind in 3-facher Ausfertigung und digital auf einem Datenträger zu übergeben.
Menge: 1,000 Psch

**09.0005 Profilstahlkonstruktion**
Profilstahlkonstruktion
für Sonderbefestigungen für die Lüftungskanäle.
Sonderbefestigung in verzinkter Ausführung.
Abrechnung mit den Einheitsgewichten der zutreffenden
DIN-Normen

Liefern und Montieren
Menge: 25,000 kg

### Titel 10 Wartungsvertrag

*Hinweis: Wartungsverträge*
Wartungsverträge
Die im Leistungsverzeichnis abgefragten Wartungsangebote werden in der Wertung der Angebote preislich für den gesamten Auftragszeitraum von
4 Jahren berücksichtigt.

**10.0001 Wartungsvertrag 1. Jahr Lüftungsanlagen**
Wartungsvertrag Lüftungsanlagen,
für das 1. Jahr
bestehend aus folgenden Anlagen:

2 x kleinere dezentrale Lüftungsanalgen im Vorraum WC H
2 x größere dezentrale Lüftungsgeräte

und insgesamt folgenden Einbauten gemäß v.g. Ausschreibung:

ca. 12 Tellerventile
3 Außenluftansaugungen
3 Fortluftöffnungen
4 Absperrklappen
2 Schalldämpfer

Wartung der v.g. Lüftungsanlage für ein Jahr ab Inbetriebnahme und Abnahme mit mindestens einmaliger Überprüfung und Wartung der jeweiligen Lüftungsgeräte, der jeweiligen Einbauten und Auslässe und des Kanalnetzes.

Die Wartungsarbeiten sind gemäß der gesetzlichen Anforderungen gemäß VDMA und den jeweiligen Herstellervorschriften, mindestens jedoch 1 x jährlich durchzuführen.
Menge: 1,000 Jahr

**10.0002 Wartungsvertrag 2. Jahr Lüftungsanlagen**
Wartungsvertrag Lüftungsanlagen s.w.v., jedoch
für das 2. Jahr
Menge: 1,000 Jahr

**10.0003 Wartungsvertrag 3. Jahr Lüftungsanlagen**
Wartungsvertrag Lüftungsanlagen s.w.v., jedoch
für das 3. Jahr
Menge: 1,000 Jahr

**10.0004 Wartungsvertrag 4. Jahr Lüftungsanlagen**
Wartungsvertrag Lüftungsanlagen s.w.v., jedoch
für das 4. Jahr
Menge: 1,000 Jahr
